# Clau de tall d'esfera, metàl·lica, de 16 mm de diàmetre, "TERMOCONCEPT", amb comandament ocult

- Propietat de l'arxiu: CYPE INGENIEROS, S.A.
- Format: FIEBDC-3/2002
- Divisa: EUR
- Costos indirectes: 3.00 %
- IVA: 21.00 %

**IFW010** U Clau de tall d'esfera, metàl·lica, de 16 mm de diàmetre, "TERMOCONCEPT", amb comandament ocult.
Subministrament i instal·lació de clau de tall d'esfera, metàl·lica, de 16 mm de diàmetre, "TERMOCONCEPT", amb comandament ocult. Totalment muntada, connexionada i provada.
Inclou: Replanteig. Connexió de la vàlvula als tubs.
Criteri d'amidament de projecte: Nombre d'unitats previstes, segons documentació gràfica de Projecte.
Criteri de mesura d'obra: Es mesurarà el nombre d'unitats realment executades segons especificacions de Projecte.

| Codi | Ut | Descripció | Rendiment | Preu | Import |
|---|---|---|---|---|---|
| mt38tmc510a | U | Clau de tall d'esfera, metàl·lica, de 16 mm de diàmetre, "TERMOCONCEPT", per a unió Pressfitting (material) | 1.000 | 8.14 | 8.14 |
| mt38tmc515a | U | Comandament ocult, "TERMOCONCEPT", per a clau d'esfera (material) | 1.000 | 4.58 | 4.58 |
| mt37www010 | U | Material auxiliar per a instal·lacions de lampisteria. (material) | 1.000 | 1.40 | 1.40 |
| mo008 | h | Oficial 1ª lampista. (mà d'obra) | 0.128 | 24.08 | 3.08 |
| mo107 | h | Ajudant lampista. (mà d'obra) | 0.128 | 20.65 | 2.64 |
| % | % | Costos directes complementaris | 2 % | 19.84 | 0.40 |
|  |  | Costos directes |  |  | 20.24 |
