# Grup d'impulsió per a col·lector

- Propietat de l'arxiu: CYPE INGENIEROS, S.A.
- Format: FIEBDC-3/2002
- Divisa: EUR
- Costos indirectes: 3.00 %
- IVA: 21.00 %

## I Instal·lacions

### IC Calefacció, refrigeració, climatització i A.C.S.

#### ICE Emissors per aigua per a calefacció i refrigeració

**ICE160** U Grup d'impulsió per a col·lector.
Vàlvula de 3 vies en H, model RC-BASIC H 150 Servomotor "POLYTHERM", de 1" de diàmetre, amb servomotor i amb bomba de circulació HEL 60-25 d'alta eficiència, amb ràcords i termòmetres. Totalment muntat, connexionat i provat.
Inclou: Col·locació i fixació del grup d'impulsió al col·lector. Connexionat elèctric de la bomba de circulació.
Criteri d'amidament de projecte: Nombre d'unitats previstes, segons documentació gràfica de Projecte.
Criteri de mesura d'obra: Es mesurarà el nombre d'unitats realment executades segons especificacions de Projecte.

| Codi | Ut | Descripció | Rendiment | Preu | Import |
|---|---|---|---|---|---|
| mt38pol730a | U | Vàlvula de 3 vies en H, model RC-BASIC H 150 Servomotor "POLYTHERM", de 1" de diàmetre, amb servomotor i amb bomba de circulació HEL 60-25 d'alta eficiència, amb ràcords i termòmetres. (material) | 1.000 | 790.00 | 790.00 |
| mo004 | h | Oficial 1ª calefactor. (mà d'obra) | 0.240 | 29.34 | 7.04 |
| mo103 | h | Ajudant calefactor. (mà d'obra) | 0.240 | 25.25 | 6.06 |
| % | % | Costos directes complementaris | 2 % | 803.10 | 16.06 |
|  |  | Costos directes |  |  | 819.16 |
