# Sistema de calefacció i refrigeració per terra radiant de baixa altura, en sec

- Propietat de l'arxiu: CYPE INGENIEROS, S.A.
- Format: FIEBDC-3/2002
- Divisa: EUR
- Costos indirectes: 3.00 %
- IVA: 21.00 %

## I Instal·lacions

### IC Calefacció, refrigeració, climatització i A.C.S.

#### ICE Emissors per aigua per a calefacció i refrigeració

**ICE135** m² Sistema de calefacció i refrigeració per terra radiant de baixa altura, en sec.
Sistema de calefacció i refrigeració per terra radiant Seco "POLYTHERM", format per, banda autoadhesiva d'escuma de polietilè, de 150x7 mm, panell de poliestirè termoconformat amb estructura cel·lular tancada amb canals multidireccionals per a la instal·lació de tubs sobre difusors metàl·lics, de doble canal, amb corbes de 180° per a muntatge en ziga-zaga, de 623x750 mm i 29 mm de gruix total, model Seco 29Z, difusor de calor, metàl·lic, per a muntatge sobre panell, amb allotjament per a tub de 16 mm de diàmetre, tub multicapa de polietilè resistent a la temperatura/alumini/polietilè resistent a la temperatura (PE-RT/Al/PE-RT), de 16 mm de diàmetre exterior i 2 mm de gruix i panells metàl·lics per repartiment de càrregues, de 1000x660x0,5 mm. Totalment muntat, connexionat i provat.
Inclou: Preparació i neteja de la superfície de suport. Replanteig de la instal·lació. Fixació del sòcol perimetral. Col·locació dels panells. Col·locació dels difusors sobre els panells. Replanteig de la canonada. Col·locació i fixació de les canonades. Realització de proves de servei.
Criteri d'amidament de projecte: Superfície útil, mesura segons documentació gràfica de Projecte.
Criteri de mesura d'obra: Es mesurarà la superfície realment executada segons especificacions de Projecte.

| Codi | Ut | Descripció | Rendiment | Preu | Import |
|---|---|---|---|---|---|
| mt38pol037a | m | Banda autoadhesiva d'escuma de polietilè, de 150x7 mm, "POLYTHERM". (material) | 0.600 | 0.90 | 0.54 |
| mt38pol018a | m² | Panell de poliestirè termoconformat amb estructura cel·lular tancada amb canals multidireccionals per a la instal·lació de tubs sobre difusors metàl·lics, de doble canal, amb corbes de 180° per a muntatge en ziga-zaga, de 623x750 mm i 29 mm de gruix total, model Seco 29Z "POLYTHERM", pas del tub múltiple de 12,5 cm. (material) | 1.000 | 13.50 | 13.50 |
| mt38pol055a | U | Panell metàl·lic per repartiment de càrregues, de 1000x660x0,5 mm, per a muntatge sobre difusors metàl·lics, "POLYTHERM". (material) | 3.030 | 22.35 | 67.72 |
| mt38pol050a | m | Difusor de calor, metàl·lic, per a muntatge sobre panell, amb allotjament per a tub de 16 mm de diàmetre, "POLYTHERM". (material) | 8.000 | 4.25 | 34.00 |
| mt37pol020aa | m | Tub multicapa de polietilè resistent a la temperatura/alumini/polietilè resistent a la temperatura (PE-RT/Al/PE-RT), de 16 mm de diàmetre exterior i 2 mm de gruix, "POLYTHERM", segons UNE-EN ISO 21003-2. (material) | 8.000 | 1.31 | 10.48 |
| mo004 | h | Oficial 1ª calefactor. (mà d'obra) | 0.803 | 29.34 | 23.56 |
| mo103 | h | Ajudant calefactor. (mà d'obra) | 0.803 | 25.25 | 20.28 |
| % | % | Costos directes complementaris | 2 % | 170.08 | 3.40 |
|  |  | Costos directes |  |  | 173.48 |
