# Equip de regulació i control per a col·lector, mitjançant capçals electrotèrmics

- Propietat de l'arxiu: CYPE INGENIEROS, S.A.
- Format: FIEBDC-3/2002
- Divisa: EUR
- Costos indirectes: 3.00 %
- IVA: 21.00 %

## I Instal·lacions

### IC Calefacció, refrigeració, climatització i A.C.S.

#### ICE Emissors per aigua per a calefacció i refrigeració

**ICE150** U Equip de regulació i control per a col·lector, mitjançant capçals electrotèrmics.
Sistema de regulació de la temperatura per a col·lector, per a calefacció, Polyalpha Directo "POLYTHERM", compost de placa electrònica de connexió, model Alpha-Base 6 Zonas 230V, per a un màxim de 15 capçals a 230 V i 6 termòstats, amb leds indicadors d'estat, dos contactes lliures de tensió, connexió per a la posada en marxa de la caldera i connexió per a la bomba de circulació, termòstats digitals, amb alimentació a piles, model Alpha-T Bat a 2 fils i capçals electrotèrmics. Totalment muntat, connexionat i provat.
Inclou: Col·locació, fixació i connexionat elèctric i de comunicació amb tots els elements que ho demandin en la instal·lació.
Criteri d'amidament de projecte: Nombre d'unitats previstes, segons documentació gràfica de Projecte.
Criteri de mesura d'obra: Es mesurarà el nombre d'unitats realment executades segons especificacions de Projecte.

| Codi | Ut | Descripció | Rendiment | Preu | Import |
|---|---|---|---|---|---|
| mt38pol125a | U | Placa electrònica de connexió, model Alpha-Base 6 Zonas 230V "POLYTHERM", per a un màxim de 15 capçals a 230 V i 6 termòstats, amb leds indicadors d'estat, dos contactes lliures de tensió, connexió per a la posada en marxa de la caldera i connexió per a la bomba de circulació. (material) | 1.000 | 99.91 | 99.91 |
| mt38pol115a | U | Termòstat digital, amb alimentació a piles, model Alpha-T Bat a 2 fils "POLYTHERM", amb interruptor per a selecció de calefacció o refrigeració. (material) | 2.000 | 46.33 | 92.66 |
| mt38pol100a | U | Capçal electrotèrmic per un voltatge de 230 V sense microinterruptor, "POLYTHERM". (material) | 4.000 | 25.72 | 102.88 |
| mt35aia010a | m | Tub corbable de PVC, corrugat, de color negre, de 16 mm de diàmetre nominal, per a canalització encastada en obra de fàbrica (parets i sostres). Resistència a la compressió 320 N, resistència a l'impacte 1 joule, temperatura de treball -5°C fins 60°C, amb grau de protecció IP545 segons UNE 20324, no propagador de la flama. Segons UNE-EN 61386-1 i UNE-EN 61386-22. (material) | 10.000 | 0.37 | 3.70 |
| mt35cun020a | m | Cable unipolar H07Z1-K (AS), sent la seva tensió assignada de 450/750 V, reacció al foc classe Cca-s1a,d1,a1 segons UNE-EN 50575, amb conductor multifilar de coure classe 5 (-K) de 1,5 mm² de secció, amb aïllament de compost termoplàstic a força de poliolefina lliure de halògens amb baixa emissió de fums i gasos corrosius (Z1). Segons UNE 211025. (material) | 20.000 | 0.41 | 8.20 |
| mo004 | h | Oficial 1ª calefactor. (mà d'obra) | 0.839 | 29.34 | 24.62 |
| mo103 | h | Ajudant calefactor. (mà d'obra) | 0.839 | 25.25 | 21.18 |
| % | % | Costos directes complementaris | 2 % | 353.15 | 7.06 |
|  |  | Costos directes |  |  | 360.21 |
