# Purgador d'aire

- Propietat de l'arxiu: CYPE INGENIEROS, S.A.
- Format: FIEBDC-3/2002
- Divisa: EUR
- Costos indirectes: 3.00 %
- IVA: 21.00 %

## I Instal·lacions

### IC Calefacció, refrigeració, climatització i A.C.S.

#### ICS Sistemes de conducció d'aigua

**ICS080** U Purgador d'aire.
Purgador automàtic de boia per a l'eliminació d'aire en els circuits de calefacció, amb cos de llautó, flotador de polipropilè, tancament cònic i connexió roscada de 3/8", "POLYTHERM", per a una temperatura màxima de 115°C i una pressió màxima de treball de 10 bar. Inclús elements de muntatge i accessoris necessaris per al seu correcte funcionament.
Inclou: Replanteig. Col·locació. Connexionat. Comprovació del seu correcte funcionament.
Criteri d'amidament de projecte: Nombre d'unitats previstes, segons documentació gràfica de Projecte.
Criteri de mesura d'obra: Es mesurarà el nombre d'unitats realment executades segons especificacions de Projecte.

| Codi | Ut | Descripció | Rendiment | Preu | Import |
|---|---|---|---|---|---|
| mt38pol550a | U | Purgador automàtic de boia per a l'eliminació d'aire en els circuits de calefacció, amb cos de llautó, flotador de polipropilè, tancament cònic i connexió roscada de 3/8", "POLYTHERM", per a una temperatura màxima de 115°C i una pressió màxima de treball de 10 bar. (material) | 1.000 | 12.84 | 12.84 |
| mt38www012 | U | Material auxiliar per a instal·lacions de calefacció i A.C.S. (material) | 0.050 | 2.10 | 0.11 |
| mo004 | h | Oficial 1ª calefactor. (mà d'obra) | 0.120 | 29.34 | 3.52 |
| mo103 | h | Ajudant calefactor. (mà d'obra) | 0.120 | 25.25 | 3.03 |
| % | % | Costos directes complementaris | 2 % | 19.50 | 0.39 |
|  |  | Costos directes |  |  | 19.89 |
