# Grup d'impulsió per a col·lector, amb centraleta premuntada

- Propietat de l'arxiu: CYPE Ingenieros S.A.
- Format: FIEBDC-3/2016
- Programa: Generador de preus de la construcció. CYPE Ingenieros, S.A.
- Data: 04/07/2024
- Divisa: EUR
- Costos indirectes: 3 %
- IVA: 21 %

## I Instal·lacions

### IC Calefacció, refrigeració, climatització i A.C.S.

#### ICE Emissors per aigua per a calefacció i refrigeració

**ICE161** U Grup d'impulsió per a col·lector, amb centraleta premuntada.
Centraleta programable amb sonda exterior, sonda d'impulsió, vàlvula de 3 vies en H, model RC-PLUS H 350 "POLYTHERM", de 1" de diàmetre, amb servomotor i amb bomba de circulació HE 100-25 d'alta eficiència, amb ràcords i termòmetres. Totalment muntat, connexionat i provat.
Inclou: Col·locació i fixació del grup d'impulsió al col·lector. Connexionat elèctric de la centraleta i de la bomba de circulació.
Criteri d'amidament de projecte: Nombre d'unitats previstes, segons documentació gràfica de Projecte.
Criteri de mesura d'obra: Es mesurarà el nombre d'unitats realment executades segons especificacions de Projecte.

| Codi | Ut | Descripció | Rendiment | Preu | Import |
|---|---|---|---|---|---|
| mt38pol760i | U | Centraleta programable amb sonda exterior, sonda d'impulsió, vàlvula de 3 vies en H, model RC-PLUS H 350 "POLYTHERM", de 1" de diàmetre, amb servomotor i amb bomba de circulació HE 100-25 d'alta eficiència, amb ràcords i termòmetres. (material) | 1 | 1550 | 1550.000 |
| mo004 | h | Oficial 1ª calefactor. (mà d'obra) | 0.599 | 29.34 | 17.575 |
| mo103 | h | Ajudant calefactor. (mà d'obra) | 0.599 | 25.25 | 15.125 |
| % | % | Costos directes complementaris | 2 % | 1582.700 | 31.654 |
|  |  | Costos directes |  |  | 1614.354 |
