# Centraleta per a grup d'impulsió per a col·lector

- Propietat de l'arxiu: CYPE Ingenieros S.A.
- Format: FIEBDC-3/2016
- Programa: Generador de preus de la construcció. CYPE Ingenieros, S.A.
- Data: 04/07/2024
- Divisa: EUR
- Costos indirectes: 3 %
- IVA: 21 %

## I Instal·lacions

### IC Calefacció, refrigeració, climatització i A.C.S.

#### ICE Emissors per aigua per a calefacció i refrigeració

**ICE162** U Centraleta per a grup d'impulsió per a col·lector.
Centraleta programable amb pantalla digital per a control de la temperatura de l'aigua d'impulsió "POLYTHERM", alimentació a 230 V, amb sortida per a servomotor de 3 punts, sonda exterior, sonda d'impulsió, control per a la bomba de circulació i programador setmanal, amb possibilitat de control remot des de smartphone o tablet mitjançant App i canvi de mode fred o mode calor mitjançant interruptor extern, amb mòdul d'accés a internet. Totalment muntada, connexionada i provada.
Inclou: Col·locació, fixació i connexionat elèctric i de comunicació amb tots els elements que ho demandin en la instal·lació.
Criteri d'amidament de projecte: Nombre d'unitats previstes, segons documentació gràfica de Projecte.
Criteri de mesura d'obra: Es mesurarà el nombre d'unitats realment executades segons especificacions de Projecte.

| Codi | Ut | Descripció | Rendiment | Preu | Import |
|---|---|---|---|---|---|
| mt38pol710a | U | Centraleta programable amb pantalla digital per a control de la temperatura de l'aigua d'impulsió "POLYTHERM", alimentació a 230 V, amb sortida per a servomotor de 3 punts, sonda exterior, sonda d'impulsió, control per a la bomba de circulació i programador setmanal, amb possibilitat de control remot des de smartphone o tablet mitjançant App i canvi de mode fred o mode calor mitjançant interruptor extern. (material) | 1 | 347 | 347.000 |
| mt38pol330a | U | Mòdul d'accés a internet "POLYTHERM", 110x135x29 mm, amb comunicació via cable bus amb la centraleta de control de 1 m de longitud. (material) | 1 | 320.46 | 320.460 |
| mo004 | h | Oficial 1ª calefactor. (mà d'obra) | 0.24 | 29.34 | 7.042 |
| mo103 | h | Ajudant calefactor. (mà d'obra) | 0.24 | 25.25 | 6.060 |
| % | % | Costos directes complementaris | 2 % | 680.562 | 13.611 |
|  |  | Costos directes |  |  | 694.173 |
