# Col·lector per a calefacció i refrigeració per terra radiant

- Propietat de l'arxiu: CYPE Ingenieros S.A.
- Format: FIEBDC-3/2016
- Programa: Generador de preus de la construcció. CYPE Ingenieros, S.A.
- Data: 04/07/2024
- Divisa: EUR
- Costos indirectes: 3 %
- IVA: 21 %

## I Instal·lacions

### IC Calefacció, refrigeració, climatització i A.C.S.

#### ICE Emissors per aigua per a calefacció i refrigeració

**ICE100** U Col·lector per a calefacció i refrigeració per terra radiant.
Col·lector de plàstic (PPSU), de 1" de diàmetre, model HKV15-16 "POLYTHERM", per a 4 circuits, amb mesuradors de cabal en cada circuit, purgador automàtic, sistema d'ompliment i prova, suports per a fixació a caixa o a paret i ràcords per tubs de 15 o 16 mm de diàmetre, amb vàlvules d'esfera de llautó niquelat, de 1", per a unió roscada, termòmetres, muntat en armari de 675x90x600 mm, per a col·lector de 4 a 8 sortides, model DRE 675, corbatubs. Totalment muntat, connexionat i provat.
Inclou: Replanteig de l'emplaçament del col·lector. Col·locació de l'armari per al col·lector. Col·locació del col·lector. Connexió de les canonades al col·lector. Connexió del col·lector a la xarxa de distribució interior o a la caldera. Realització de proves de servei.
Criteri d'amidament de projecte: Nombre d'unitats previstes, segons documentació gràfica de Projecte.
Criteri de mesura d'obra: Es mesurarà el nombre d'unitats realment executades segons especificacions de Projecte.

| Codi | Ut | Descripció | Rendiment | Preu | Import |
|---|---|---|---|---|---|
| mt38pol001c | U | Col·lector de plàstic (PPSU), de 1" de diàmetre, model HKV15-16 "POLYTHERM", per a 4 circuits, amb mesuradors de cabal en cada circuit, purgador automàtic, sistema d'ompliment i prova, suports per a fixació a caixa o a paret i ràcords per tubs de 15 o 16 mm de diàmetre. (material) | 1 | 179.51 | 179.510 |
| mt38pol005b | U | Vàlvula d'esfera de llautó niquelat, de 1", per a unió roscada, "POLYTHERM". (material) | 2 | 19.18 | 38.360 |
| mt38pol040b | U | Parella de corbatubs de polipropilè reforçat amb fibra de vidre, per a tub de 15 o 16 mm de diàmetre, "POLYTHERM". (material) | 4 | 2.5 | 10.000 |
| mt38pol070na | U | Armari de 675x90x600 mm, per a col·lector de 4 a 8 sortides, model DRE 675 "POLYTHERM". (material) | 1 | 125.35 | 125.350 |
| mo004 | h | Oficial 1ª calefactor. (mà d'obra) | 1.918 | 29.34 | 56.274 |
| mo103 | h | Ajudant calefactor. (mà d'obra) | 1.918 | 25.25 | 48.430 |
| % | % | Costos directes complementaris | 2 % | 457.924 | 9.158 |
|  |  | Costos directes |  |  | 467.082 |

Residus:
- col·locació: mt38pol001c; factor de residu 0.0165

## Recursos

**mt38pol001c** U Col·lector de plàstic (PPSU)
Dades tècniques: Cost energètic 39.743 MJ; Emissió de CO2 2.008 kg; Codi LER 17 02 03; Massa de l'element 0.41 kg; Volum 0.000683 m3
Residus:
- embalatge: re150101 Envasos de paper i cartró. (component de residu); rendiment 0.042 kg; Codi LER 15 01 01; Massa de l'element 1 kg; Volum 0.001333 m3

**mt38pol005b** U Vàlvula d'esfera de llautó niquelat, de 1", per a unió roscada, "POLYTHERM"
Dades tècniques: Cost energètic 843.399 MJ; Emissió de CO2 56.701 kg
Residus:
- embalatge: re150101 Envasos de paper i cartró; rendiment 0.072 kg

**mt38pol070na** U Armari de 675x90x600 mm, per a col·lector de 4 a 8 sortides, model DRE 675 "POLYTHERM"
Dades tècniques: Cost energètic 0.019 MJ; Emissió de CO2 0.031 kg
Residus:
- embalatge: re150101 Envasos de paper i cartró; rendiment 0.036 kg
