# Equip de regulació i control de zona

- Propietat de l'arxiu: CYPE INGENIEROS, S.A.
- Format: FIEBDC-3/2002
- Divisa: EUR
- Costos indirectes: 3.00 %
- IVA: 21.00 %

## I Instal·lacions

### IC Calefacció, refrigeració, climatització i A.C.S.

#### ICE Emissors per aigua per a calefacció i refrigeració

**ICE155** U Equip de regulació i control de zona.
Vàlvula termostàtica de 3 vies, de 1" de diàmetre, amb accionament elèctric, sonda d'impulsió i termòmetre, "POLYTHERM". Totalment muntat, connexionat i provat.
Inclou: Replanteig, col·locació i fixació de la vàlvula de zona i del termòstat d'ambient. Connexionat de la vàlvula de zona a la canonada. Connexionat elèctric i de comunicació.
Criteri d'amidament de projecte: Nombre d'unitats previstes, segons documentació gràfica de Projecte.
Criteri de mesura d'obra: Es mesurarà el nombre d'unitats realment executades segons especificacions de Projecte.

| Codi | Ut | Descripció | Rendiment | Preu | Import |
|---|---|---|---|---|---|
| mt38pol240a | U | Vàlvula termostàtica de 3 vies, de 1" de diàmetre, amb accionament elèctric, sonda d'impulsió i termòmetre, "POLYTHERM". (material) | 1.000 | 216.91 | 216.91 |
| mo004 | h | Oficial 1ª calefactor. (mà d'obra) | 0.914 | 29.34 | 26.82 |
| mo103 | h | Ajudant calefactor. (mà d'obra) | 0.914 | 25.25 | 23.08 |
| % | % | Costos directes complementaris | 2 % | 266.81 | 5.34 |
|  |  | Costos directes |  |  | 272.15 |
