# Col·lector per a calefacció per sòl radiant, per a indústria i sector terciari

- Propietat de l'arxiu: CYPE Ingenieros S.A.
- Format: FIEBDC-3/2016
- Programa: Generador de preus de la construcció. CYPE Ingenieros, S.A.
- Data: 04/07/2024
- Divisa: EUR
- Costos indirectes: 3 %
- IVA: 21 %

## I Instal·lacions

### IC Calefacció, refrigeració, climatització i A.C.S.

#### ICE Emissors per aigua per a calefacció i refrigeració

**ICE101** U Col·lector per a calefacció per sòl radiant, per a indústria i sector terciari.
Col·lector de plàstic (PPSU), de 1" de diàmetre, model Flex "POLYTHERM", per a 4 circuits, amb mesuradors de cabal en cada circuit, purgador automàtic, sistema d'ompliment i prova i suports per a fixació a caixa o a paret, adaptadors amb connexions roscades 3/4" eurocon, de tres peces, per a tubs de 16 mm de diàmetre i 1,8 mm de gruix, muntat en armari de 675x90x600 mm, per a col·lector de 4 a 8 sortides, model DRE 675, corbatubs. Totalment muntat, connexionat i provat.
Inclou: Replanteig de l'emplaçament del col·lector. Col·locació de l'armari per al col·lector. Col·locació del col·lector. Connexió de les canonades al col·lector. Connexió del col·lector a la xarxa de distribució interior o a la caldera. Realització de proves de servei.
Criteri d'amidament de projecte: Nombre d'unitats previstes, segons documentació gràfica de Projecte.
Criteri de mesura d'obra: Es mesurarà el nombre d'unitats realment executades segons especificacions de Projecte.

| Codi | Ut | Descripció | Rendiment | Preu | Import |
|---|---|---|---|---|---|
| mt38pol070na | U | Armari de 675x90x600 mm, per a col·lector de 4 a 8 sortides, model DRE 675 "POLYTHERM". (material) | 1 | 125.35 | 125.350 |
| mt38pol095c | U | Col·lector de plàstic (PPSU), de 1" de diàmetre, model Flex "POLYTHERM", per a 4 circuits, amb mesuradors de cabal en cada circuit, purgador automàtic, sistema d'ompliment i prova i suports per a fixació a caixa o a paret. (material) | 1 | 211.79 | 211.790 |
| mt38pol096k | U | Adaptador amb connexions roscades 3/4" eurocon, de tres peces, per a tub de 16 mm de diàmetre i 1,8 mm de gruix, "POLYTHERM". (material) | 8 | 3.62 | 28.960 |
| mt38pol005a | U | Vàlvula d'esfera de llautó niquelat, de 1", per a unió Pressfitting, "POLYTHERM". (material) | 2 | 20.06 | 40.120 |
| mt38pol040b | U | Parella de corbatubs de polipropilè reforçat amb fibra de vidre, per a tub de 15 o 16 mm de diàmetre, "POLYTHERM". (material) | 4 | 2.5 | 10.000 |
| mo004 | h | Oficial 1ª calefactor. (mà d'obra) | 2.089 | 29.34 | 61.291 |
| mo103 | h | Ajudant calefactor. (mà d'obra) | 2.089 | 25.25 | 52.747 |
| % | % | Costos directes complementaris | 2 % | 530.258 | 10.605 |
|  |  | Costos directes |  |  | 540.863 |

Residus:
- col·locació: mt38pol095c; factor de residu 0.0165

## Recursos

**mt38pol070na** U Armari de 675x90x600 mm, per a col·lector de 4 a 8 sortides, model DRE 675 "POLYTHERM"
Dades tècniques: Cost energètic 0.019 MJ; Emissió de CO2 0.031 kg
Residus:
- embalatge: re150101 Envasos de paper i cartró. (component de residu); rendiment 0.036 kg; Codi LER 15 01 01; Massa de l'element 1 kg; Volum 0.001333 m3

**mt38pol095c** U Col·lector de plàstic (PPSU)
Dades tècniques: Cost energètic 39.743 MJ; Emissió de CO2 2.008 kg; Codi LER 17 02 03; Massa de l'element 0.41 kg; Volum 0.000683 m3
Residus:
- embalatge: re150101 Envasos de paper i cartró; rendiment 0.042 kg

**mt38pol005a** U Vàlvula d'esfera de llautó niquelat, de 1", per a unió Pressfitting, "POLYTHERM"
Dades tècniques: Cost energètic 843.399 MJ; Emissió de CO2 56.701 kg
Residus:
- embalatge: re150101 Envasos de paper i cartró; rendiment 0.072 kg
