# Sistema de calefacció i refrigeració per terra radiant de baixa altura, en sec

- Propietat de l'arxiu: CYPE Ingenieros S.A.
- Format: FIEBDC-3/2016
- Programa: Generador de preus de la construcció. CYPE Ingenieros, S.A.
- Data: 04/07/2024
- Divisa: EUR
- Costos indirectes: 3 %
- IVA: 21 %

## I Instal·lacions

### IC Calefacció, refrigeració, climatització i A.C.S.

#### ICE Emissors per aigua per a calefacció i refrigeració

**ICE135** m² Sistema de calefacció i refrigeració per terra radiant de baixa altura, en sec.
Sistema de calefacció i refrigeració per terra radiant Seco "POLYTHERM", format per, banda autoadhesiva d'escuma de polietilè, de 150x7 mm, panell de poliestirè termoconformat amb estructura cel·lular tancada amb canals multidireccionals per a la instal·lació de tubs sobre difusors metàl·lics, de doble canal, amb corbes de 180° per a muntatge en ziga-zaga, de 623x750 mm i 29 mm de gruix total, model Seco 29Z, difusor de calor, metàl·lic, per a muntatge sobre panell, amb allotjament per a tub de 16 mm de diàmetre, tub multicapa de polietilè resistent a la temperatura/alumini/polietilè resistent a la temperatura (PE-RT/Al/PE-RT), de 16 mm de diàmetre exterior i 2 mm de gruix i panells metàl·lics per repartiment de càrregues, de 1000x660x0,5 mm. Totalment muntat, connexionat i provat.
Inclou: Preparació i neteja de la superfície de suport. Replanteig de la instal·lació. Fixació del sòcol perimetral. Col·locació dels panells. Col·locació dels difusors sobre els panells. Replanteig de la canonada. Col·locació i fixació de les canonades. Realització de proves de servei.
Criteri d'amidament de projecte: Superfície útil, mesura segons documentació gràfica de Projecte.
Criteri de mesura d'obra: Es mesurarà la superfície realment executada segons especificacions de Projecte.

| Codi | Ut | Descripció | Rendiment | Preu | Import |
|---|---|---|---|---|---|
| mt38pol037a | m | Banda autoadhesiva d'escuma de polietilè, de 150x7 mm, "POLYTHERM". (material) | 0.6 | 0.9 | 0.540 |
| mt38pol018a | m² | Panell de poliestirè termoconformat amb estructura cel·lular tancada amb canals multidireccionals per a la instal·lació de tubs sobre difusors metàl·lics, de doble canal, amb corbes de 180° per a muntatge en ziga-zaga, de 623x750 mm i 29 mm de gruix total, model Seco 29Z "POLYTHERM", pas del tub múltiple de 12,5 cm. (material) | 1 | 13.5 | 13.500 |
| mt38pol055a | U | Panell metàl·lic per repartiment de càrregues, de 1000x660x0,5 mm, per a muntatge sobre difusors metàl·lics, "POLYTHERM". (material) | 3.03 | 22.35 | 67.721 |
| mt38pol050a | m | Difusor de calor, metàl·lic, per a muntatge sobre panell, amb allotjament per a tub de 16 mm de diàmetre, "POLYTHERM". (material) | 8 | 4.25 | 34.000 |
| mt37pol020aa | m | Tub multicapa de polietilè resistent a la temperatura/alumini/polietilè resistent a la temperatura (PE-RT/Al/PE-RT), de 16 mm de diàmetre exterior i 2 mm de gruix, "POLYTHERM", segons UNE-EN ISO 21003-2. (material) | 8 | 1.31 | 10.480 |
| mo004 | h | Oficial 1ª calefactor. (mà d'obra) | 0.875 | 29.34 | 25.673 |
| mo103 | h | Ajudant calefactor. (mà d'obra) | 0.875 | 25.25 | 22.094 |
| % | % | Costos directes complementaris | 2 % | 174.008 | 3.480 |
|  |  | Costos directes |  |  | 177.488 |

Residus:
- col·locació: mt38pol037a Banda autoadhesiva d'escuma de polietilè, de 150x7 mm, "POLYTHERM"; factor de residu 0.0599864
- col·locació: mt38pol018a; factor de residu 0.0337506

## Recursos

**mt38pol037a** m Banda autoadhesiva d'escuma de polietilè, de 150x7 mm, "POLYTHERM"
Dades tècniques: Cost energètic 10.170 MJ; Emissió de CO2 0.362 kg; Codi LER 17 06 04; Massa de l'element 0.0735 kg; Volum 0.000123 m3
Residus:
- embalatge: re170203 Plàstic. (component de residu); rendiment 0.001 kg; Codi LER 17 02 03; Massa de l'element 1 kg; Volum 0.001667 m3

**mt38pol018a** m² Panell de poliestirè termoconformat amb estructura cel·lular tancada amb canals multidireccionals per a la instal·lació
Dades tècniques: Cost energètic 48.880 MJ; Emissió de CO2 2.171 kg; Codi LER 17 06 04; Massa de l'element 0.87 kg; Volum 0.00145 m3
Residus:
- embalatge: re170203 Plàstic; rendiment 0.03 kg
