# Sistema de calefacció per terra radiant per a indústria i sector terciari, amb capa de morter

- Propietat de l'arxiu: CYPE Ingenieros S.A.
- Format: FIEBDC-3/2016
- Programa: Generador de preus de la construcció. CYPE Ingenieros, S.A.
- Data: 04/07/2024
- Divisa: EUR
- Costos indirectes: 3 %
- IVA: 21 %

## I Instal·lacions

### IC Calefacció, refrigeració, climatització i A.C.S.

#### ICE Emissors per aigua per a calefacció i refrigeració

**ICE140** m² Sistema de calefacció per terra radiant per a indústria i sector terciari, amb capa de morter.
Sistema de calefacció per terra radiant Industrial "POLYTHERM", format per, banda autoadhesiva d'escuma de polietilè, de 150x7 mm, panell de poliestirè termoconformat amb estructura cel·lular tancada format per capa d'aïllament acústic i capa d'aïllament tèrmic amb plastificat en la seva cara superior, resistència a compressió 50 kN/m², de 1334x998 mm i 45 mm de gruix total, model Industrial, tub de polietilè resistent a la temperatura (PE-RT) amb barrera d'oxigen (EVOH) i recobriment exterior de polímer amb micropartícules metàl·liques, Polytherm Evohflex Pro, de 16 mm de diàmetre exterior i 1,8 mm de gruix, i morter autoanivellant, "POLYTHERM", CA - C20 - F4 segons UNE-EN 13813, de 40 mm d'espessor. Totalment muntat, connexionat i provat.
Inclou: Preparació i neteja de la superfície de suport. Replanteig de la instal·lació. Fixació del sòcol perimetral. Col·locació dels panells. Replanteig de la canonada. Col·locació i fixació de les canonades. Abocat i estès de la capa de morter autoanivellant. Realització de proves de servei.
Criteri d'amidament de projecte: Superfície útil, mesura segons documentació gràfica de Projecte.
Criteri de mesura d'obra: Es mesurarà la superfície realment executada segons especificacions de Projecte.

| Codi | Ut | Descripció | Rendiment | Preu | Import |
|---|---|---|---|---|---|
| mt38pol037a | m | Banda autoadhesiva d'escuma de polietilè, de 150x7 mm, "POLYTHERM". (material) | 0.6 | 0.9 | 0.540 |
| mt38pol022a | m² | Panell de poliestirè termoconformat amb estructura cel·lular tancada format per capa d'aïllament acústic i capa d'aïllament tèrmic amb plastificat en la seva cara superior, resistència a compressió 50 kN/m², de 1334x998 mm i 45 mm de gruix total, model Industrial "POLYTHERM", per a tub de 16 o 20 mm de diàmetre, pas del tub múltiple de 8 cm. (material) | 1 | 25.62 | 25.620 |
| mt37pol027Pa | m | Tub de polietilè resistent a la temperatura (PE-RT) amb barrera d'oxigen (EVOH) i recobriment exterior de polímer amb micropartícules metàl·liques, Polytherm Evohflex Pro "POLYTHERM", de 16 mm de diàmetre exterior i 1,8 mm de gruix, segons UNE-EN ISO 22391-2. (material) | 6.25 | 1.32 | 8.250 |
| mt09mal020a | m³ | Morter autoanivellant, CA - C20 - F4 segons UNE-EN 13813, a base de sulfat càlcic, per a espessors de 2,5 a 7,0 cm, utilitzat en anivellació de paviments. (material) | 0.04 | 259.96 | 10.398 |
| mt08aaa010a | m³ | Aigua. (material) | 0.004 | 1.5 | 0.006 |
| mq06pym020 | h | Mescladora-bombadora per morters autoanivellants. (maquinària) | 0.058 | 10.91 | 0.633 |
| mo004 | h | Oficial 1ª calefactor. (mà d'obra) | 0.875 | 29.34 | 25.673 |
| mo103 | h | Ajudant calefactor. (mà d'obra) | 0.875 | 25.25 | 22.094 |
| mo031 | h | Oficial 1ª aplicador de morter autoanivellant. (mà d'obra) | 0.065 | 28.42 | 1.847 |
| mo069 | h | Ajudant aplicador de morter autoanivellant. (mà d'obra) | 0.065 | 25.28 | 1.643 |
| % | % | Costos directes complementaris | 2 % | 96.704 | 1.934 |
|  |  | Costos directes |  |  | 98.638 |

Residus:
- col·locació: mt38pol037a Banda autoadhesiva d'escuma de polietilè, de 150x7 mm, "POLYTHERM"; factor de residu 0.0599864
- col·locació: mt38pol022a; factor de residu 0.024
- col·locació: mt37pol027Pa; factor de residu 0.0275
- col·locació: mt09mal020a; factor de residu 0.0036

## Recursos

**mt38pol037a** m Banda autoadhesiva d'escuma de polietilè, de 150x7 mm, "POLYTHERM"
Dades tècniques: Cost energètic 10.170 MJ; Emissió de CO2 0.362 kg; Codi LER 17 06 04; Massa de l'element 0.0735 kg; Volum 0.000123 m3
Residus:
- embalatge: re170203 Plàstic. (component de residu); rendiment 0.001 kg; Codi LER 17 02 03; Massa de l'element 1 kg; Volum 0.001667 m3

**mt38pol022a** m² Panell de poliestirè termoconformat amb estructura cel·lular tancada format per capa d'aïllament acústic i capa
Dades tècniques: Cost energètic 35.004 MJ; Emissió de CO2 1.562 kg; Codi LER 17 06 04; Massa de l'element 0.6 kg; Volum 0.001 m3
Residus:
- embalatge: re170203 Plàstic; rendiment 0.034 kg

**mt37pol027Pa** m Tub de polietilè resistent a la temperatura (PE-RT) amb barrera d'oxigen (EVOH) i recobriment exterior de polímer amb
Dades tècniques: Cost energètic 10.657 MJ; Emissió de CO2 0.529 kg; Codi LER 17 02 03; Massa de l'element 0.11 kg; Volum 0.000183 m3

**mt09mal020a** m³ Morter autoanivellant
Dades tècniques: Cost energètic 1365.000 MJ; Emissió de CO2 105.000 kg; Codi LER 17 01 01; Massa de l'element 2100 kg; Volum 1.4 m3

**mt08aaa010a** m³ Aigua
Dades tècniques: Cost energètic 60.000 MJ; Emissió de CO2 30.000 kg
