# Equip de regulació i control de zona

- Propietat de l'arxiu: CYPE Ingenieros S.A.
- Format: FIEBDC-3/2016
- Programa: Generador de preus de la construcció. CYPE Ingenieros, S.A.
- Data: 04/07/2024
- Divisa: EUR
- Costos indirectes: 3 %
- IVA: 21 %

## I Instal·lacions

### IC Calefacció, refrigeració, climatització i A.C.S.

#### ICE Emissors per aigua per a calefacció i refrigeració

**ICE155** U Equip de regulació i control de zona.
Vàlvula termostàtica de 3 vies, de 1" de diàmetre, amb accionament elèctric, sonda d'impulsió i termòmetre, "POLYTHERM". Totalment muntat, connexionat i provat.
Inclou: Replanteig, col·locació i fixació de la vàlvula de zona i del termòstat d'ambient. Connexionat de la vàlvula de zona a la canonada. Connexionat elèctric i de comunicació.
Criteri d'amidament de projecte: Nombre d'unitats previstes, segons documentació gràfica de Projecte.
Criteri de mesura d'obra: Es mesurarà el nombre d'unitats realment executades segons especificacions de Projecte.

| Codi | Ut | Descripció | Rendiment | Preu | Import |
|---|---|---|---|---|---|
| mt38pol240a | U | Vàlvula termostàtica de 3 vies, de 1" de diàmetre, amb accionament elèctric, sonda d'impulsió i termòmetre, "POLYTHERM". (material) | 1 | 216.91 | 216.910 |
| mo004 | h | Oficial 1ª calefactor. (mà d'obra) | 0.914 | 29.34 | 26.817 |
| mo103 | h | Ajudant calefactor. (mà d'obra) | 0.914 | 25.25 | 23.079 |
| % | % | Costos directes complementaris | 2 % | 266.806 | 5.336 |
|  |  | Costos directes |  |  | 272.142 |

## Recursos

**mt38pol240a** U Vàlvula termostàtica de 3 vies, de 1" de diàmetre, amb accionament elèctric, sonda d'impulsió i termòmetre, "POLYTHERM"
Dades tècniques: Cost energètic 0.046 MJ; Emissió de CO2 0.073 kg
Residus:
- embalatge: re150101 Envasos de paper i cartró. (component de residu); rendiment 0.086 kg; Codi LER 15 01 01; Massa de l'element 1 kg; Volum 0.001333 m3
