# Purgador d'aire

- Propietat de l'arxiu: CYPE Ingenieros S.A.
- Format: FIEBDC-3/2016
- Programa: Generador de preus de la construcció. CYPE Ingenieros, S.A.
- Data: 04/07/2024
- Divisa: EUR
- Costos indirectes: 3 %
- IVA: 21 %

## I Instal·lacions

### IC Calefacció, refrigeració, climatització i A.C.S.

#### ICS Sistemes de conducció d'aigua

**ICS080** U Purgador d'aire.
Purgador manual d'aire per a l'eliminació d'aire en radiadors, col·lectors i circuits de calefacció, de llautó niquelat, "POLYTHERM", de 3/4" de diàmetre, per a una temperatura màxima de 115°C i una pressió màxima de treball de 8 bar. Inclús elements de muntatge i accessoris necessaris per al seu correcte funcionament.
Inclou: Replanteig. Col·locació. Connexionat. Comprovació del seu correcte funcionament.
Criteri d'amidament de projecte: Nombre d'unitats previstes, segons documentació gràfica de Projecte.
Criteri de mesura d'obra: Es mesurarà el nombre d'unitats realment executades segons especificacions de Projecte.

| Codi | Ut | Descripció | Rendiment | Preu | Import |
|---|---|---|---|---|---|
| mt38pol551a | U | Purgador manual d'aire per a l'eliminació d'aire en radiadors, col·lectors i circuits de calefacció, de llautó niquelat, "POLYTHERM", de 3/4" de diàmetre, per a una temperatura màxima de 115°C i una pressió màxima de treball de 8 bar. (material) | 1 | 3.1 | 3.100 |
| mt38www012 | U | Material auxiliar per a instal·lacions de calefacció i A.C.S. (material) | 0.05 | 2.1 | 0.105 |
| mo004 | h | Oficial 1ª calefactor. (mà d'obra) | 0.13 | 29.34 | 3.814 |
| mo103 | h | Ajudant calefactor. (mà d'obra) | 0.13 | 25.25 | 3.283 |
| % | % | Costos directes complementaris | 2 % | 10.302 | 0.206 |
|  |  | Costos directes |  |  | 10.508 |
