# Conducció soterrada d'aigua per a instal·lació centralitzada de calefacció

- Propietat de l'arxiu: CYPE Ingenieros S.A.
- Format: FIEBDC-3/2016
- Programa: Generador de preus de la construcció. CYPE Ingenieros, S.A.
- Data: 04/07/2024
- Divisa: EUR
- Costos indirectes: 3 %
- IVA: 21 %

## U Urbanització interior de la parcel·la

### UB Canalització d'instal·lacions

#### UBC Calor i fred centralitzat

**UBC010** m Conducció soterrada d'aigua per a instal·lació centralitzada de calefacció.
Conducció soterrada d'aigua per a instal·lació centralitzada de calefacció de grups d'habitatges unifamiliars formada per tub tèrmic de de polietilè reticulat d'alta densitat (PE-Xb) amb barrera d'oxigen (EVOH), model Flexstar Uno 25/70 "POLYTHERM", compost per un tub de de polietilè reticulat d'alta densitat (PE-Xb) amb barrera d'oxigen (EVOH) de 25 mm de diàmetre i 2,3 mm de gruix, amb recobriment aïllant de poliuretà i protecció amb tub de polietilè corrugat amb resistència als raigs UV de 70 mm de diàmetre, col·locada sobre llit de sorra de 10 cm de gruix, degudament compactada i anivellada amb picó vibrant de guiat manual, reblert lateral compactant fins els ronyons i posterior reblert amb la mateixa sorra fins 15 cm per sobre de la generatriu superior de la canonada. Inclús accessoris d'unió i kits d'aïllament.
Criteri de valoració econòmica: El preu no inclou l'excavació ni el reblert principal.
Inclou: Replanteig i traçat de la conducció. Presentació en sec de tubs i peces especials. Abocat de la sorra en el fons de la rasa. Col·locació de la canonada en el fons de la rasa. Muntatge de la instal·lació, començant per l'extrem de capçalera. Formació d'unions entre peces. Comprovació. Execució del reblert envoltant. Realització de proves de servei.
Criteri d'amidament de projecte: Longitud mesurada en projecció horitzontal, entre cares interiors de pericons o altres elements d'unió, segons documentació gràfica de Projecte.
Criteri de mesura d'obra: Es mesurarà en projecció horitzontal, la longitud realment executada segons especificacions de Projecte, entre cares interiors de pericons o altres elements d'unió.

| Codi | Ut | Descripció | Rendiment | Preu | Import |
|---|---|---|---|---|---|
| mt37pol530aa | m | Tub tèrmic de de polietilè reticulat d'alta densitat (PE-Xb) amb barrera d'oxigen (EVOH), model Flexstar Uno 25/70 "POLYTHERM", compost per un tub de de polietilè reticulat d'alta densitat (PE-Xb) amb barrera d'oxigen (EVOH) de 25 mm de diàmetre i 2,3 mm de gruix, amb recobriment aïllant de poliuretà i protecció amb tub de polietilè corrugat amb resistència als raigs UV de 70 mm de diàmetre. (material) | 1 | 37.07 | 37.070 |
| mt37pol535a | m | Accessoris d'unió i kits d'aïllament per a canonada tèrmica Flexstar Uno 25/70, "POLYTHERM". (material) | 0.1 | 37.07 | 3.707 |
| mt01ara010a | m³ | Sorra amb granulometria de 0 a 5 mm de diàmetre, neta. (material) | 0.115 | 14.3 | 1.645 |
| mq01ret020b | h | Retrocarregadora sobre pneumàtics, de 70 kW. (maquinària) | 0.056 | 40.9 | 2.290 |
| mq02rop020 | h | Picó vibrant de guiat manual, de 80 kg, amb placa de 30x30 cm, tipus piconadora de granota. (maquinària) | 0.1 | 3.92 | 0.392 |
| mo004 | h | Oficial 1ª calefactor. (mà d'obra) | 0.017 | 29.34 | 0.499 |
| mo103 | h | Ajudant calefactor. (mà d'obra) | 0.017 | 25.25 | 0.429 |
| mo041 | h | Oficial 1ª construcció d'obra civil. (mà d'obra) | 0.044 | 28.42 | 1.250 |
| mo087 | h | Ajudant construcció d'obra civil. (mà d'obra) | 0.044 | 25.28 | 1.112 |
| % | % | Costos directes complementaris | 2 % | 48.394 | 0.968 |
|  |  | Costos directes |  |  | 49.362 |

Residus:
- col·locació: mt37pol530aa; factor de residu 0.0228867
- col·locació: mt01ara010a Sorra amb granulometria de 0 a 5 mm de diàmetre, neta; factor de residu 0.003

## Recursos

**mt37pol530aa** m Tub tèrmic de de polietilè reticulat d'alta densitat (PE-Xb) amb barrera d'oxigen (EVOH)
Dades tècniques: Cost energètic 14.532 MJ; Emissió de CO2 0.722 kg; Codi LER 17 02 03; Massa de l'element 0.15 kg; Volum 0.00025 m3

**mt01ara010a** m³ Sorra amb granulometria de 0 a 5 mm de diàmetre, neta
Dades tècniques: Cost energètic 146.250 MJ; Emissió de CO2 7.800 kg; Codi LER 01 04 09; Massa de l'element 1950 kg; Volum 1.21875 m3
